# Conector rosca M (BSPT) - tubo (pulgada) 3/8''x1/4'', referencia 8405 03 02 de Genebre - De Genebre

- Propiedad del archivo: CONSTRUNARIO
- Formato: FIEBDC-3/2012
- Programa: Construnario Versión 3.51
- Fecha de los precios: 02/07/2024
- Divisa: EUR

**GEN8405 03 02** u Conector rosca M (BSPT) - tubo (pulgada) 3/8''x1/4'', referencia 8405 03 02 de Genebre - De Genebre
Precio: 15.81
Material AISI 316. Rosca: ISO 7-1 R Presión máx. de trabajo: 315 bar. Código EAN: 8428381291466
