# Conector rosca M (NPT) - tubo (pulgada) 1/2''x1/2'', referencia 8405N 04 04 de Genebre - De Genebre

- Propiedad del archivo: CONSTRUNARIO
- Formato: FIEBDC-3/2012
- Programa: Construnario Versión 3.51
- Fecha de los precios: 28/06/2024
- Divisa: EUR

**GEN8405N 04 04** u Conector rosca M (NPT) - tubo (pulgada) 1/2''x1/2'', referencia 8405N 04 04 de Genebre - De Genebre
Precio: 26.72
Material AISI 316. Rosca: NPT ASME B 1.20.1. Presión máx. de trabajo: 315 bar. Código EAN: 8428381290254
