# Conector rosca M (NPT) - tubo (mm) 1/2''x12'', referencia 8405ND 04 012 de Genebre - De Genebre

- Propiedad del archivo: CONSTRUNARIO
- Formato: FIEBDC-3/2012
- Programa: Construnario Versión 3.51
- Fecha de los precios: 02/07/2024
- Divisa: EUR

**GEN8405ND 04 012** u Conector rosca M (NPT) - tubo (mm) 1/2''x12'', referencia 8405ND 04 012 de Genebre - De Genebre
Precio: 26.69
Material AISI 316. Rosca: NPT ASME B 1.20.1. Presión máx. de trabajo: 315 bar. Código EAN: 8428381291633
