# Codo Rosca M (BSPT) - Tubo (pulgada), referencia 8406 03 02 de Genebre. 3/8''X1/4'' - De Genebre

- Propiedad del archivo: CONSTRUNARIO
- Formato: FIEBDC-3/2012
- Programa: Construnario Versión 3.51
- Fecha de los precios: 02/07/2024
- Divisa: EUR

**GEN8406 03 02** u Codo Rosca M (BSPT) - Tubo (pulgada), referencia 8406 03 02 de Genebre. 3/8''X1/4'' - De Genebre
Precio: 26.16
Material AISI 316. Rosca: ISO 7-1 R Presión máx. de trabajo: 315 bar. Código EAN: 8428381291695
