# Codo Rosca M (BSPT) - Tubo (mm), referencia 8406D 03 010 de Genebre. 3/8''x10 - De Genebre

- Propiedad del archivo: CONSTRUNARIO
- Formato: FIEBDC-3/2012
- Programa: Construnario Versión 3.51
- Fecha de los precios: 02/07/2024
- Divisa: EUR

**GEN8406D 03 010** u Codo Rosca M (BSPT) - Tubo (mm), referencia 8406D 03 010 de Genebre. 3/8''x10 - De Genebre
Precio: 30.11
Material AISI 316. Rosca: ISO 7-1 R Presión máx. de trabajo: 315 bar. Código EAN: 8428381291794
