# Codo Rosca M (NPT) - Tubo (pulgada), referencia 8406N 04 02 de Genebre. 1/2''x1/4'' - De Genebre

- Propiedad del archivo: CONSTRUNARIO
- Formato: FIEBDC-3/2012
- Programa: Construnario Versión 3.51
- Fecha de los precios: 09/10/2024
- Divisa: EUR

**GEN8406N 04 02** u Codo Rosca M (NPT) - Tubo (pulgada), referencia 8406N 04 02 de Genebre. 1/2''x1/4'' - De Genebre
Precio: 37.65
Material AISI 316. Rosca: NPT ASME B 1.20.1. Presión máx. de trabajo: 315 bar. Código EAN: 8428381290315
