# Flexo H 1/2" - H 1/2" 1,70 m, referencia 9908 0287 de Genebre. Inoxidable negro - De Genebre

- Propiedad del archivo: CONSTRUNARIO
- Formato: FIEBDC-3/2012
- Programa: Construnario Versión 3.51
- Fecha de los precios: 02/07/2024
- Divisa: EUR

**GEN9908 0287** u Flexo H 1/2" - H 1/2" 1,70 m, referencia 9908 0287 de Genebre. Inoxidable negro - De Genebre
Precio: 29.38
Flexo de ducha de 1,7 m fabricado en acero inoxidable AISI 304 acabado en negro mate. Conexiones estándar G1/2”. Tubo flexible realizado en EPDM. Diseño contundente y compacto, que fusiona la elegancia y la tecnología en los más altos estándares de calidad. Código EAN: 8434055018512
