# Brazo pared, referencia B63113 26 de la serie Kenjo. 35 cm - De Genebre

- Propiedad del archivo: CONSTRUNARIO
- Formato: FIEBDC-3/2012
- Programa: Construnario Versión 3.51
- Fecha de los precios: 01/07/2024
- Divisa: EUR

**GENB63113 26** u Brazo pared, referencia B63113 26 de la serie Kenjo. 35 cm - De Genebre
Precio: 61.83
Brazo pared 35 cm Serie Kenjo. Código EAN: 8428381552741
