# Recambios CA1172 Cartucho temporizado - De Genebre

- Propiedad del archivo: CONSTRUNARIO
- Formato: FIEBDC-3/2012
- Programa: Construnario Versión 3.51
- Fecha de los precios: 09/10/2024
- Divisa: EUR

**GENCA1172** u Recambios CA1172 Cartucho temporizado - De Genebre
Precio: 31.22
CA1172 Cartucho temporizado. Código EAN: 8428381220718
