# Columna monomando, referencia CM63110 26 de la serie Kenjo de Genebre. Extensible, con kit - De Genebre

- Propiedad del archivo: CONSTRUNARIO
- Formato: FIEBDC-3/2012
- Programa: Construnario Versión 3.51
- Fecha de los precios: 02/07/2024
- Divisa: EUR

**GENCM63110 26** u Columna monomando, referencia CM63110 26 de la serie Kenjo de Genebre. Extensible, con kit - De Genebre
Precio: 691.74
Columna Monomando Serie Kenjo extensible con kit. Código EAN: 8428381552789
