# Columna termostática Serie Tau extensible con kit - De Genebre

- Propiedad del archivo: CONSTRUNARIO
- Formato: FIEBDC-3/2012
- Programa: Construnario Versión 3.51
- Fecha de los precios: 02/07/2024
- Divisa: EUR

**GENCT67110 18** u Columna termostática Serie Tau extensible con kit - De Genebre
Precio: 737.64
Columna termostática Serie Tau extensible con kit. Código EAN: 8428381552963
