# Columna termostática, serie Kenjo de Genebre. Extensible, con kit - De Genebre

- Propiedad del archivo: CONSTRUNARIO
- Formato: FIEBDC-3/2012
- Programa: Construnario Versión 3.51
- Fecha de los precios: 21/11/2024
- Divisa: EUR

**GENCT67110 26** u Columna termostática, serie Kenjo de Genebre. Extensible, con kit - De Genebre
Precio: 848.44
Columna termostática, serie Kenjo de Genebre. Extensible, con kit 1) Fabricada en latón según UNE-EN 1982. 2) Volantes en ABS. 3) Cromado según EN 248. 4) Cartucho termostático plástico. 5) Inversor cerámico. 6) Soporte deslizante y orientable. 7) Columna telescópica regulable en altura. 8) Suministrada con flexo de ducha de acero inoxidable cromado de 1,5 m, rociador orientable con jet anticalcáreo y mango de ducha con 3 funciones anticalcáreas. 9) Temperatura máxima: 85 °C. 10) Temp. máx. recomendada: 65 °C. 11) Presión máxima: 10 bar. 12) Presión mínima: 0,5 bar. 13) Presión recomendada: 1 – 3 bar Columna termostática extensible para baño y ducha, con rociador orientable, mango de ducha con 3 funciones, soporte de ducha deslizante y orientable y flexo de ducha de 1.5 metros en inoxidable cromado con caída vertical. Cuerpo termostático con inversor y cartucho termostático. Código EAN: 8428381552802
