# Columna termostática extensible con kit, referencia CT67111 19 41 de la serie Oslo Black de Genebre - De Genebre

- Propiedad del archivo: CONSTRUNARIO
- Formato: FIEBDC-3/2012
- Programa: Construnario Versión 3.51
- Fecha de los precios: 02/07/2024
- Divisa: EUR

**GENCT67111 19 41** u Columna termostática extensible con kit, referencia CT67111 19 41 de la serie Oslo Black de Genebre - De Genebre
Precio: 1178.60
Columna termostática extensible con kit acabado negro mate. Para instalar en pared. Se suministra con rociador orientable, mango de ducha con 3 funciones, soporte de ducha deslizante y orientable y flexo de ducha de 1.5 metros en acero inoxidable acabado negro mate. Código EAN: 8434055328147
