# Cuerpo grupo mezclador mural para columna prelavado, referencia CU1716 de Genebre. 15 cm - De Genebre

- Propiedad del archivo: CONSTRUNARIO
- Formato: FIEBDC-3/2012
- Programa: Construnario Versión 3.51
- Fecha de los precios: 02/07/2024
- Divisa: EUR

**GENCU1716** u Cuerpo grupo mezclador mural para columna prelavado, referencia CU1716 de Genebre. 15 cm - De Genebre
Precio: 118.14
Grifo mural mezclador monobloc de cocina profesional para ser usado con caño o columna. Cuerpo en latón CC7545 cromado según EN 248. Dotado de monturas cerámicas ¼ vuelta y válvulas antirretorno. Incluye todos los elementos de fijación. Código EAN: 8428381570585
