# CU1724 Cuerpo monomando mural 15 cm para columna pre-lavado - De Genebre

- Propiedad del archivo: CONSTRUNARIO
- Formato: FIEBDC-3/2012
- Programa: Construnario Versión 3.51
- Fecha de los precios: 09/10/2024
- Divisa: EUR

**GENCU1724** u CU1724 Cuerpo monomando mural 15 cm para columna pre-lavado - De Genebre
Precio: 152.43
GENEBRE CU1724 Cuerpo monomando mural 15 cm para columna pre-lavado Código EAN: 8428381570592
