# K3052 Kit prolongador válvulas empotrar - De Genebre

- Propiedad del archivo: CONSTRUNARIO
- Formato: FIEBDC-3/2012
- Programa: Construnario Versión 3.51
- Fecha de los precios: 28/06/2024
- Divisa: EUR

**GENK3052P** u K3052 Kit prolongador válvulas empotrar - De Genebre
Precio: 2.45
Kit prolongador válvulas empotrar. Permite alargar el eje de las válvulas en caso necesario. Construcción de alargo en latón según une-en 12165. Construcción de florón en zamak acabado cromado pulido. Código EAN: 8434055012756
