# Prolongador florón para válvulas empotrar, referencia K3053 de Genebre - De Genebre

- Propiedad del archivo: CONSTRUNARIO
- Formato: FIEBDC-3/2012
- Programa: Construnario Versión 3.51
- Fecha de los precios: 09/10/2024
- Divisa: EUR

**GENK3053** u Prolongador florón para válvulas empotrar, referencia K3053 de Genebre - De Genebre
Precio: 1.18
Construcción en latón según UNE-EN 12165. Extremos roscados M-H, rosca W20 x 19h". Código EAN: 8434055024032
