# Kit mando con florón 2 piezas, referencia K3054 de Genebre - De Genebre

- Propiedad del archivo: CONSTRUNARIO
- Formato: FIEBDC-3/2012
- Programa: Construnario Versión 3.51
- Fecha de los precios: 02/07/2024
- Divisa: EUR

**GENK3054** u Kit mando con florón 2 piezas, referencia K3054 de Genebre - De Genebre
Precio: 8.38
Maneta adaptable a todas las medidas de nuestras válvulas 3056, 3083, 3183, 3183B, 3184 y 3184B. Construcción de maneta y florón en zamak y adaptador de latón, acabado cromado pulido. Con refuerzo en el aro de sujeción al grafilado del eje. Incluye juego de tapones rojo y azul. Código EAN: 8434055032327
