# M3055 Maneta con florón 130 - De Genebre

- Propiedad del archivo: CONSTRUNARIO
- Formato: FIEBDC-3/2012
- Programa: Construnario Versión 3.51
- Fecha de los precios: 02/07/2024
- Divisa: EUR

**GENM3055** u M3055 Maneta con florón 130 - De Genebre
Precio: 6.01
Maneta con florón, adaptable a todas las medidas de nuestras válvulas 3056, 3083, 3181, 3183 y 3184. Construcción de maneta y florón en zamak, acabado cromado pulido. Con refuerzo en el aro de sujeción al grafilado del eje Código EAN: 8428381277187
