# Placa empotrar baño/ducha cuadrada cartucho Ø40 de Genebre - De Genebre

- Propiedad del archivo: CONSTRUNARIO
- Formato: FIEBDC-3/2012
- Programa: Construnario Versión 3.51
- Fecha de los precios: 23/10/2024
- Divisa: EUR

**GENPT116** u Placa empotrar baño/ducha cuadrada cartucho Ø40 de Genebre - De Genebre
Precio: 50.19
Placa empotrar baño/ducha cuadrada cartucho Ø40 de Genebre 1) Placa realizada en latón según UNE-EN 1982. 2) Juntas realizadas en EPDM. 3) Cromada según EN 248 Placa empotrar baño/ducha cuadrada cartucho Ø40. Código EAN: 8428381574378
