# Rociador, serie Kenjo de Genebre. 22 cm - De Genebre

- Propiedad del archivo: CONSTRUNARIO
- Formato: FIEBDC-3/2012
- Programa: Construnario Versión 3.51
- Fecha de los precios: 17/10/2024
- Divisa: EUR

**GENR63112 26** u Rociador, serie Kenjo de Genebre. 22 cm - De Genebre
Precio: 93.05
Rociador, serie Kenjo de Genebre. 22 cm 1) Rociador y tuerca realizados en ABS. 2) Cromado según EN 248. 3) Dotado de un filtro de acero inoxidable. 4) Jets anticalcáreos Rociador 22 cm Serie Kenjo. Código EAN: 8428381552765
