# Conexión flexible trenzada DN8, referencia H1101 03 03 30 de Genebre. H3/8'' - H 3/8'', 30 cm - De Genebre

- Propiedad del archivo: CONSTRUNARIO
- Formato: FIEBDC-3/2012
- Programa: Construnario Versión 3.51
- Fecha de los precios: 02/07/2024
- Divisa: EUR

**H11010303030** u Conexión flexible trenzada DN8, referencia H1101 03 03 30 de Genebre. H3/8'' - H 3/8'', 30 cm - De Genebre
Precio: 2.89
Conexiones flexibles trenzadas DN8 fabricadas según normativa UNE-EN 13618. Calidad alimentaria según NF XP P 41-280. Junta de EPDM incluida. Racores según EN ISO 228-1. Utilizados para suministro de agua potable. Código EAN: 8434055016785
