# Conexión flexible trenzada DN25, referencia H1601 06 06 050 de Genebre. H 1''- H 1'', 50 cm - De Genebre

- Propiedad del archivo: CONSTRUNARIO
- Formato: FIEBDC-3/2012
- Programa: Construnario Versión 3.51
- Fecha de los precios: 02/07/2024
- Divisa: EUR

**H1601 06 06 050** u Conexión flexible trenzada DN25, referencia H1601 06 06 050 de Genebre. H 1''- H 1'', 50 cm - De Genebre
Precio: 24.23
Conexiones flexibles trenzadas DN25 fabricadas según normativa UNE-EN 13618. Calidad alimentaria según NF XP P 41-280. Junta de EPDM incluida. Racores según EN ISO 228-1. Utilizados para suministro de agua potable. Código EAN: 8434055018253
