# Maneta con florón de Genebre - De Genebre

- Propiedad del archivo: CONSTRUNARIO
- Formato: FIEBDC-3/2012
- Programa: Construnario Versión 3.51
- Fecha de los precios: 04/11/2024
- Divisa: EUR

**M3057** u Maneta con florón de Genebre - De Genebre
Precio: 6.28
Maneta con florón de Genebre 1. Pomo adaptable a todas las medidas de nuestras válvulas (3056, 3083, 3181, 3183, 3184, 3183B, 3184B). 2. Construcción de la maneta en Zamak con refuerzo interno de latón. 3. Construcción del florón en Zamak. 4. Acabado cromado brillante. 5. Conexión dentada maneta Z=20 dientes. 6. Incluye juego de tapones azul y rojo. Maneta adaptable a todas las medidas de nuestras válvulas 3056, 3083, 3183, 3183B, 3184 y 3184B. Construcción de maneta y florón en zamak, acabado cromado y pulido. Con refuerzo en el aro de sujeción al grafilado del eje. Incluye juego de tapones rojo y azul. Código EAN: 8428381296300
