# R360 Racor manguera convencional 3/4"x15 - De Genebre

- Propiedad del archivo: CONSTRUNARIO
- Formato: FIEBDC-3/2012
- Programa: Construnario Versión 3.51
- Fecha de los precios: 02/07/2024
- Divisa: EUR

**R360 04** u R360 Racor manguera convencional 3/4"x15 - De Genebre
Precio: 1.80
Racor manguera convencional. Adaptable a todas las series de grifos manguera. Construcción en latón según une-en 12165 acabado cromado pulido. Presencia de difusor plástico para optimizar la homogeneidad de chorro. 3/4"x15. Código EAN: 8428381044932
