# Válvula temporizada de urinario para instalar empotrada en pared, 1161 04 de Genebre - De Genebre

- Propiedad del archivo: CONSTRUNARIO
- Formato: FIEBDC-3/2012
- Programa: Construnario Versión 3.51
- Fecha de los precios: 09/10/2024
- Divisa: EUR

**GEN_1161_04** u Válvula temporizada de urinario para instalar empotrada en pared, 1161 04 de Genebre - De Genebre
Precio: 49.59
Válvula temporizada de urinario para instalar empotrada en pared, 1161 04 de Genebre 1) Cuerpo realizado en latón según UNE-EN 1982. 2) Cartucho realizado en latón según UNE-EN 12165 con vaso de POM. 3) Cromado según EN 248. 4) Placa deslizante asegurada con tornillos en inox. 5) Cartucho temporizado tarado a 4-7 s (a 3 bar). 6) Suministrado con filtro plástico. 7) Temperatura máxima: 85 °C. 8) Temp. máxima recomendada: 65 °C. 9) Presión máxima: 10 bar. 10) Presión mínima: 0,5 bar. 11) Presión recomendada: 1 - 3 bar. Válvula temporizada de urinario para instalar empotrada en pared. Dotada de un cartucho de cierre automático temporizado de 4 a 7 segundos. Incluye placa deslizante de latón cromado asegurada mediante tornillos. Código EAN: 8428381570639
