# Placa con pulsador para válvula de descarga empotrada, PA1052 de Genebre - De Genebre

- Propiedad del archivo: CONSTRUNARIO
- Formato: FIEBDC-3/2012
- Programa: Construnario Versión 3.51
- Fecha de los precios: 02/07/2024
- Divisa: EUR

**GEN_PA1052** u Placa con pulsador para válvula de descarga empotrada, PA1052 de Genebre - De Genebre
Precio: 25.28
Placa con pulsador para válvula de descarga empotrada, PA1052 de Genebre 1) Placa y pulsador realizados en latón según UNE-EN 1982. 2) Cromado según EN 248. 3) Tornillos fabricados en inoxidable. 4) Para usar con referencia 1054 08. Placa con pulsador para válvula de descarga empotrada. Fabricada en latón CW617N cromado según EN248. Cuerpo en latón CC754S. Incluye tornillos de acero inoxidable antivandálicos. Para referencia 1054 08. Código EAN: 8428381562894
