# Válvula mezcladora profesional a pedal de suelo, 1314 04 de Genebre - De Genebre

- Propiedad del archivo: CONSTRUNARIO
- Formato: FIEBDC-3/2012
- Programa: Construnario Versión 3.51
- Fecha de los precios: 02/07/2024
- Divisa: EUR

**GEN_1314_04** u Válvula mezcladora profesional a pedal de suelo, 1314 04 de Genebre - De Genebre
Precio: 197.60
Válvula mezcladora profesional a pedal de suelo. Cuerpo en latón CC754S. Pedal y cartucho en latón CW617N, cromados según EN 248. Regulación de temperatura y caudal instantáneo según la posición del pedal. Cartucho compacto extraíble con dispositivo anti-golpe de ariete. Dotado de filtro de acero inoxidable. Incluye todos los elementos de fijación Código EAN: 8434055058631
