# Válvula mezcladora profesional a pedal de suelo, 1322 04 de Genebre - De Genebre

- Propiedad del archivo: CONSTRUNARIO
- Formato: FIEBDC-3/2012
- Programa: Construnario Versión 3.51
- Fecha de los precios: 02/07/2024
- Divisa: EUR

**GEN_1322_04** u Válvula mezcladora profesional a pedal de suelo, 1322 04 de Genebre - De Genebre
Precio: 222.91
Válvula mezcladora profesional a pedal de suelo, 1322 04 de Genebre 1) Cuerpo y pedales realizados en latón según UNE-EN 1982 2) Cromados según EN 248 3) Filtro acero inoxidable incluido. 4) Temperatura máxima: 80 °C. 5) Temp. máx. recomendada: 65 °C. 6) Presión máxima: 10 bar. 7) Presión mínima: 0,5 bar. 8) Presión recomendada: 1 - 3 bar. Válvula mezcladora profesional a pedal de suelo. Cuerpo en latón CC754S. Pedal y cartucho en latón CW617N, cromados según EN 248. Regulación de temperatura y caudal instantáneo según la posición del pedal. Cartucho compacto extraíble con dispositivo anti-golpe de ariete. Dotado de filtro de acero inoxidable. Incluye todos los elementos de fijación Código EAN: 8434055043521
