# Columna de cocina profesional con grifo vertical y grifo con caño giratorio, 1737 04 de Genebre - De Genebre

- Propiedad del archivo: CONSTRUNARIO
- Formato: FIEBDC-3/2012
- Programa: Construnario Versión 3.51
- Fecha de los precios: 02/07/2024
- Divisa: EUR

**GEN_1737_04** u Columna de cocina profesional con grifo vertical y grifo con caño giratorio, 1737 04 de Genebre - De Genebre
Precio: 415.65
Columna de cocina profesional con grifo vertical y grifo con caño giratorio, 1737 04 de Genebre 1) Muelle cromado de acero inoxidable AISI 304. 2) Flexo con tubo interior PEX, mallado en acero inoxidable y funda plástica, doble grapaje y tuercas de ½”giratorias. 3) Ducha con cierre automático y anilla de retención uso continuado, mango de tecnopolímero antiescaldamiento. 4) Soportes en latón cromado regulables en altura. 5) Cromados según EN 248. 6) Cuerpo de encimera con conexión estándar G ½”. 7) Aireador plástico antical hembra M22x1 con faldón de latón cromado 8) Monturas cerámicas ¼ vuelta. 9) Temperatura máxima: 80 °C. 10) Temp. máx. recomendada: 65 °C. 11) Presión máxima: 10 bar. 12) Presión mínima: 0,5 bar. 13) Presión recomendada: 1 - 3 bar. Columna de cocina profesional con grifo vertical y grifo con caño giratorio para instalar sobre encimera. Grifo con caño dotado de montura cerámica ¼ vuelta. Grifo vertical dotado de montura ¼ vuelta y filtro plástico antipartículas. Incluye todos los elementos de fijación. Código EAN: 8434055309641
