# Pegado con adhesivo Sikadur®-41+

- Propiedad del archivo: CONSTRUNARIO
- Formato: FIEBDC-3/2012
- Programa: Construnario Versión 3.51
- Fecha de los precios: 29/07/2024
- Divisa: EUR
- Código: sika-sau (10/09/2024)

**PUSIK103** m Pegado con adhesivo Sikadur®-41+
Reparación y pegado mediante un mortero de reparación y parcheo de tres componentes, sin disolventes, a base de resinas epoxi y arena de cuarzo seleccionada, de clase R4 según UNE-EN 1504-3, tipo Sikadur®-41+ o similar, con marcado CE según UNE EN 1504-3, con resistencia a tracción superior a 15 MPa (según ISO 527) y módulo elástico superior a 4 GPa (según ISO 527), con un consumo de 2 kg/m2 y mm de espesor, aplicado a mano mediante espátula, siguiendo las indicaciones de las Hojas Técnicas de los producto, incluyendo suministro de materiales, aplicación, medios auxiliares y eliminación de residuos a vertedero. Incluso la capa de imprimación previa al mortero con adhesivo Sikadur-31+ o similar, así como preparación de la mezcla con batidora eléctrica.

| Código | Ud | Descripción | Rendimiento | Precio | Importe |
|---|---|---|---|---|---|
| SIK_667593 | u | Mortero tixotrópico de tres componentes a base de resinas epoxi y cargas Sikadur-41+ de Sika. 11 Kg (material; 30/07/2024) | 10.000 | 9.85 | 98.50 |
| SIK_643525 | kg | Adhesivo tixotrópico y mortero estructural de dos componentes en base epoxi, Sikadur-31+ de Sika. Lote 30 Kg (material; 30/07/2024) | 2.000 | 15.5 | 31.00 |
| MOC001 | h | Oficial 1ª (mano de obra) | 0.100 | 20.91 | 2.09 |
| MOC002 | h | Peón especialista (mano de obra) | 0.300 | 17.03 | 5.11 |
|  |  | Costes directos |  |  | 136.70 |

## Recursos

**SIK_667593** u Mortero tixotrópico de tres componentes a base de resinas epoxi y cargas Sikadur-41+ de Sika. 11 Kg
Mortero tixotrópico de tres componentes a base de resinas epoxi y cargas. Gris

**SIK_643525** kg Adhesivo tixotrópico y mortero estructural de dos componentes en base epoxi, Sikadur-31+ de Sika. Lote 30 Kg
Sikadur®-31+ es un adhesivo estructural de 2 componentes, de bajas emisiones (low COV), en base epoxi, tolerante a la humedad, tixotrópico, que se adhiere a la mayoría de los materiales de construcción. Tiene una elevada resistencia mecánica y también puede utilizarse para reparaciones estructurales de hormigón, relleno de juntas y sellado de fisuras. Sikadur®-31+ puede utilizarse en aplicaciones de bricolaje (DIY), además de en las aplicaciones profesionales tradicionales.
