# Mortero de reparación Sika® FastFix-130 TP vertido (Espesor: 3 cm)

- Propiedad del archivo: CONSTRUNARIO
- Formato: FIEBDC-3/2012
- Programa: Construnario Versión 3.51
- Fecha de los precios: 29/07/2024
- Divisa: EUR
- Código: sika-sau (10/09/2024)

**PUSIK329** kg Mortero de reparación Sika® FastFix-130 TP vertido (Espesor: 3 cm)
Vertido de mortero de reparación y fijación, de consistencia variable Sika FastFix-130 TP, de alta resistencia, endurecimiento rápido, adecuado para trabajos de nivelación, reparación de estructuras y mantenimiento de carreteras, exento de agregados metálicos y cloruros, provisto del marcado CE según norma UNE-EN 1504-3 (R4). El mortero permitirá la apertura al tráfico en 2 h a 23 ºC, y tendrá una resistencia a compresión de 28 MPa a las 2 horas, una adherencia al soporte superior a 2 MPa (según EN 1542) y módulo de elasticidad superior a 20 GPa (según EN-13412), aplicado mediante vertido, con espesor de capa hasta 80 mm, con un consumo de 2,3 kg/m2 y mm (calculado para 30 mm), según indicaciones de la Hoja Técnica del producto, incluyendo suministro de materiales, aplicación, medios auxiliares y eliminación de residuos a vertedero. Incluso preparación del soporte, limpieza a presión y aspiración de polvo y la humectación de los soportes porosos, así como preparación de la mezcla con batidora eléctrica y el posterior curado del mismo.

| Código | Ud | Descripción | Rendimiento | Precio | Importe |
|---|---|---|---|---|---|
| 167513SIK | kg | Mortero de endurecimiento rápido p/trabajos de fijación y reparación de hormigón, Sika® FastFix-130 TP de Sika. Gris (material; 30/07/2024) | 69.000 | 1.48 | 102.12 |
| MOC001 | h | Oficial 1ª (mano de obra) | 0.300 | 20.91 | 6.27 |
| MOC002 | h | Peón especialista (mano de obra) | 0.300 | 17.03 | 5.11 |
| %CO5 | % | Costes indirectos (10/09/2024) | 5 % | 113.50 | 5.68 |
|  |  | Costes directos |  |  | 119.18 |

## Recursos

**167513SIK** kg Mortero de endurecimiento rápido p/trabajos de fijación y reparación de hormigón, Sika® FastFix-130 TP de Sika. Gris
Sika® FastFix-130 TP Mortero para fijaciones y reparaciones, de endurecimiento rápido Descripción del producto Sika® FastFix-130 TP es un mortero cementoso, predosificado, monocomponente, para fijaciones y reparaciones, que contiene una mezcla especial de cemento y áridos seleccionados. Usos Aplicaciones típicas: . Fijación / apoyo de marcos de arquetas. . Fijación de luces en pistas de aeropuertos . Reparación de carreteras de hormigón. . Instalación de cajas de telecomunicaciones. . Fijación de mobiliario urbano. . Reparación de suelos de hormigón. Código EAN: 8436039588479
