# Micro-hormigón de fraguado rápido Sika® FastFix®-136 Road para la reparación de áreas urbanas por vertido (Espesor: 3 cm)

- Propiedad del archivo: CONSTRUNARIO
- Formato: FIEBDC-3/2012
- Programa: Construnario Versión 3.51
- Fecha de los precios: 29/07/2024
- Divisa: EUR
- Código: sika-sau (10/09/2024)

**PUSIK614** kg Micro-hormigón de fraguado rápido Sika® FastFix®-136 Road para la reparación de áreas urbanas por vertido (Espesor: 3 cm)
Vertido de mortero de reparación y fijación, de consistencia variable Sika® FastFix®-136 Road, de alta resistencia, endurecimiento rápido, adecuado para trabajos de nivelación, y mantenimiento de carreteras, de rápida puesta en servicio y color negro, con altas resistencias mecánicas, exento de agregados metálicos y cloruros. El mortero permitirá la apertura al tráfico en 2 h a 20 ºC, y tendrá una resistencia a compresión de 20 MPa a las 2 horas, y una resistencia a flexión de 4 MPa a las 2 h. Aplicado mediante vertido, con un consumo de 2,2 kg/m2 y mm (calculado para 30 mm), según indicaciones de la Hoja Técnica del producto, incluyendo suministro de materiales, aplicación, medios auxiliares y eliminación de residuos a vertedero. Incluso preparación del soporte, limpieza a presión y aspiración de polvo y la humectación de los soportes porosos, así como preparación de la mezcla con batidora eléctrica y el posterior curado del mismo.

| Código | Ud | Descripción | Rendimiento | Precio | Importe |
|---|---|---|---|---|---|
| 667217SIK | kg | Mortero hidráulico monocomponente de retracción compensada, Sika® FastFix®-136 Road de Sika. Negro (material; 30/07/2024) | 66.000 | 1.48 | 97.68 |
| MOC001 | h | Oficial 1ª (mano de obra) | 0.300 | 20.91 | 6.27 |
| MOC002 | h | Peón especialista (mano de obra) | 0.300 | 17.03 | 5.11 |
|  |  | Costes directos |  |  | 109.06 |

## Recursos

**667217SIK** kg Mortero hidráulico monocomponente de retracción compensada, Sika® FastFix®-136 Road de Sika. Negro
Sika® FastFix®-136 Road Micro-hormigón de fraguado rápido para la reparación y el mantenimiento de áreas urbanas y zonas de paso de vehículos. Descripción del producto Mortero hidráulico monocomponente de retracción compensada y color negro, formulado a base de cementos especiales, áridos seleccionados y aditivos. . Fraguado rápido . Rápida puesta en servicio . Color negro, similar al asfalto . Alta resistencia mecánica Usos . Anclaje y sellado de tapas y aros de registro, tapas y marcos arqueta, rejas y marcos imbornal, tapas eléctricas y de telecomunicaciones y pozos de inspección. . Anclaje y sellado de paneles de señalización y mobiliario urbano. . Realización / reparación de rampas de acceso de vehículos. . Reparaciones y parcheo de zonas de tráfico. . Consultar con el Departamento Técnico cualquier aplicación diferente a las especificadas. Características . Fraguado y endurecimiento muy rápido. . Rápida puesta en servicio y apertura al tráfico (2 h a 20 ºC). . Color negro, similar al pavimento asfáltico. . Excelentes resistencias mecánicas iniciales y finales. . Reología regulable de consistencia plástica a fluida. . Fácil aplicación. . Exento de cloruros y partículas metálicas. . Excepcional trabajabilidad. . Excelente adherencia. . Resistente a la fisuración, expuesto a ciclos hielo-deshielo en presencia de solución salina.
