# Mortero para lecho de asiento de adoquines Sika® FastFix®-134 TP por vertido (Espesor: 3 cm)

- Propiedad del archivo: CONSTRUNARIO
- Formato: FIEBDC-3/2012
- Programa: Construnario Versión 3.51
- Fecha de los precios: 29/07/2024
- Divisa: EUR
- Código: sika-sau (10/09/2024)

**PUSIK615** kg Mortero para lecho de asiento de adoquines Sika® FastFix®-134 TP por vertido (Espesor: 3 cm)
Mortero para fijación de adoquines de piedra y bloques de hormigón en zonas de tráfico o peatonales tipo Sika® FastFix®-134 TP, de alta resistencia, endurecimiento rápido, adecuado para carreteras con tráfico y zonas peatonales de rápida puesta en servicio y color gris, exento de agregados metálicos y cloruros. El mortero tendrá una resistencia a compresión de 35 MPa a las 24 horas y 99 MPa a los 28 días, y una resistencia a flexión de 6 MPa a las 24 h. Aplicado mediante vertido, con un consumo de 2,3 kg/m2 y mm y un espesor entre 10 y 150 mm (calculado para 20 mm), según indicaciones de la Hoja Técnica del producto, incluyendo suministro de materiales, aplicación, medios auxiliares y eliminación de residuos a vertedero. Incluso preparación del soporte, limpieza a presión y aspiración de polvo y la humectación de los soportes porosos, así como preparación de la mezcla con batidora eléctrica y el posterior curado del mismo.

| Código | Ud | Descripción | Rendimiento | Precio | Importe |
|---|---|---|---|---|---|
| SIK_109156 | kg | Mortero para lecho de asiento de adoquines de piedra y pequeñas reparaciones, Sika FastFix-134 TP de Sika (material; 30/07/2024) | 69.000 | 1.04 | 71.76 |
| MOC001 | h | Oficial 1ª (mano de obra) | 0.300 | 20.91 | 6.27 |
| MOC002 | h | Peón especialista (mano de obra) | 0.300 | 17.03 | 5.11 |
|  |  | Costes directos |  |  | 83.14 |

## Recursos

**SIK_109156** kg Mortero para lecho de asiento de adoquines de piedra y pequeñas reparaciones, Sika FastFix-134 TP de Sika
Sika FastFix®-134 TP es un mortero en base cementosa, para la disposición de adoquines de piedra, bloques de hormigón y adoquines en zonas de tráfico o peatonales. Puede utilizarse para reparar parches en carreteras de hormigón. USOS Mortero de asiento para adoquines de piedra, bloques de hormigón y adoquines para zonas de tráfico rodado y peatonal y para pequeñas reparaciones en carreteras de hormigón. ? Carreteras con tráfico ? Zonas peatonales ? Aparcamientos y entradas de vehículos ? Calles ? Jardines y paisajismo
