# Relleno de juntas de pavimentos mediante el mortero Sika FastFix®-135 Color L

- Propiedad del archivo: CONSTRUNARIO
- Formato: FIEBDC-3/2012
- Programa: Construnario Versión 3.51
- Fecha de los precios: 29/07/2024
- Divisa: EUR
- Código: sika-sau (10/09/2024)

**PUSIK613** kg Relleno de juntas de pavimentos mediante el mortero Sika FastFix®-135 Color L
Relleno de juntas de pavimentos exteriores o interiores mediante el mortero cementoso de alto rendimiento Sika FastFix®-135 Color L o similar, monocomponente, fluido, adecuado para cargas de tráfico altas y bajas. Con un tamaño máximo de árido de 2 mm, con una resistencia a compresión a las 24 h de 25 MPa y de 75 MPa a los 28 d, con una adherencia al soporte mayor a 3,5 MPa, en consistencia fluida, listo para abrir al tráfico peatonal a las 24 h y al tráfico de vehículos a las 48 h, siguiendo las indicaciones de la Hoja Técnica del producto, incluyendo suministro de materiales, aplicación, medios auxiliares y eliminación de residuos a vertedero. Incluso preparación de la mezcla con batidora eléctrica y su posterior curado.

| Código | Ud | Descripción | Rendimiento | Precio | Importe |
|---|---|---|---|---|---|
| SIK_704974 | kg | Mortero de rejuntado por colada en obras de pavimentación urbana, Sika Fastfix-135 Color D de Sika. Gris (material; 30/07/2024) | 1.000 | 1.36 | 1.36 |
| MOC001 | h | Oficial 1ª (mano de obra) | 0.010 | 20.91 | 0.21 |
| MOC002 | h | Peón especialista (mano de obra) | 0.010 | 17.03 | 0.17 |
|  |  | Costes directos |  |  | 1.74 |

## Recursos

**SIK_704974** kg Mortero de rejuntado por colada en obras de pavimentación urbana, Sika Fastfix-135 Color D de Sika. Gris
Sika FastFix®-135 Color D es un mortero cementoso de alto rendimiento, monocomponente, fluido, para juntas de pavimentos y losas, para cargas de tráfico bajas y altas.
