# Pintura elástica de protección Sikagard®-5500 RAL 9010

- Propiedad del archivo: CONSTRUNARIO
- Formato: FIEBDC-3/2012
- Programa: Construnario Versión 3.51
- Fecha de los precios: 29/07/2024
- Divisa: EUR
- Código: sika-sau (10/09/2024)

**PUSIK126** m2 Pintura elástica de protección Sikagard®-5500 RAL 9010
Pintura elástica que incluye materiales derivados de fuentes renovables en su composición para reducir la huella de carbono, monocomponente, anticarbonatación, permeable al vapor de agua y con protección a los rayos UV, con excelentes propiedades de puenteo de fisuras estáticas y dinámicas incluso a -20 ºC, tipo Sikagard®-5500 o similar, con marcado CE según UNE-EN 1504-2 (Principios 1, 2 y 8), con un contenido en sólidos superior a 67% en peso, y una viscosidad de 9400 MPa.s, aplicado a mano mediante brocha o rodillo de pelo corto, o mediante pistola airless, en 2 manos en direcciones diferentes, con un consumo de 0,3 kg/m2 por capa, cumple con LEED v4 MR credit: opción 1 y opción 2, siguiendo las indicaciones de la Hoja Técnica del producto; incluyendo una capa de imprimación de Sikagard®-552 W Aquaprimer ES o similar con un consumo de 0,125 kg/m2, incluyendo suministro de materiales, aplicación, medios auxiliares y eliminación de residuos a vertedero.

| Código | Ud | Descripción | Rendimiento | Precio | Importe |
|---|---|---|---|---|---|
| 93798SIK | l | Imprimación en base agua, para superficies de hormigón, Sikaguard®-552 W Aquaprimer ES de Sika. Blanco lechoso (material; 30/07/2024) | 0.130 | 10.92 | 1.42 |
| SIK_718673 | m | Pintura de protección elástica para hormigón y mortero Sikagard-550 de Sika. Ral 9010 (material; 30/07/2024) | 0.600 | 16.67 | 10.00 |
| MOC001 | h | Oficial 1ª (mano de obra) | 0.150 | 20.91 | 3.14 |
| MOC002 | h | Peón especialista (mano de obra) | 0.150 | 17.03 | 2.55 |
|  |  | Costes directos |  |  | 17.11 |

## Recursos

**93798SIK** l Imprimación en base agua, para superficies de hormigón, Sikaguard®-552 W Aquaprimer ES de Sika. Blanco lechoso
Sikaguard®-552 W Aquaprimer ES Imprimación en base agua, para superficies de hormigón Descripción del producto: Es una imprimación promotora de adherencia monocomponente, en base agua, para capas de revestimiento de pinturas de polímeros en dispersión acuosa. Usos: . Imprimación para hormigón y soportes minerales densos, como fibrocemento, hormigón aligerado, yeso y morteros de reparación como el Sika® MonoTop®-620, etc. . Puede ser usado como imprimación para trabajar encima de revestimientos en base agua bien adheridos.

**SIK_718673** m Pintura de protección elástica para hormigón y mortero Sikagard-550 de Sika. Ral 9010
Sikagard®-5500 es un revestimiento anticarbonatación, protector, elástico, monocomponente, en base agua, para el hormigón. Su gran capacidad de puenteo de fisuras estáticas y dinámicas funciona en un amplio rango de temperaturas. La duradera formulación incluye materiales derivados de fuentes renovables, lo que reduce la huella de carbono del producto.
