# Pegado de paneles opacos porosos sobre rastreles metálicos en fachada mediante adhesivo elástico SikaTack Panel

- Propiedad del archivo: CONSTRUNARIO
- Formato: FIEBDC-3/2012
- Programa: Construnario Versión 3.51
- Fecha de los precios: 30/07/2024
- Divisa: EUR
- Código: sika-sau (10/09/2024)

**PUSIK24107b** m Pegado de paneles opacos porosos sobre rastreles metálicos en fachada mediante adhesivo elástico SikaTack Panel (29/07/2024)
Pegado de paneles opacos porosos en fachada sobre trastreles metálicos mediante adhesivo elástico SikaTack Panel o similar; el sistema consiste en un limpiador activador Sika Aktivator 205 que es 95% base solvente, que contiene promotores de adherencia, imprimación de base epoxi de color negro, SikaTack Panel Primer o similar, la cual mejora la adherencia del adhesivo al soporte, cinta doble cara de polietileno de 3 mm de esposor, tipo CInta SikaTack Panel -3 o similar,adhesivo de base poliuretano tipo SikaTack Panel o similar, para panelización exterior para paneles ligeros y pesados, con las siguientes certificaciones, German Building Authority DIBT; British approval BBA; DAU. Incluye por cada metro lineal los pretratamientos en ambos soportes. No incluye transporte, andamios, desperdicio ni transporte de desperdicios.

| Código | Ud | Descripción | Rendimiento | Precio | Importe |
|---|---|---|---|---|---|
| 24107SIK | u | Adhesivo elástico de poliuretano, 600 cm3, SikaTack® Panel de Sika. Blanco marfil (material) | 0.070 | 21.4 | 1.50 |
| 91799SIK | u | Producto complementario, 33 m, Cinta SikaTack® Panel 3 de Sika. Blanco (material) | 0.030 | 17.15 | 0.51 |
| 117497SIK | l | Primer para fachadas ventiladas, negro, SikaTack® Panel Primer de Sika.1 lt. (material) | 0.010 | 73.2 | 0.73 |
| 118771SIK | u | Imprimación líquida, Sika® Aktivator-205 de Sika. 750 cm3 (material) | 0.010 | 23.3 | 0.23 |
| MOC001 | h | Oficial 1ª (mano de obra; 29/07/2024) | 0.050 | 20.91 | 1.05 |
| MOC002 | h | Peón especialista (mano de obra; 29/07/2024) | 0.100 | 17.03 | 1.70 |
|  |  | Costes directos |  |  | 5.72 |

## Recursos

**24107SIK** u Adhesivo elástico de poliuretano, 600 cm3, SikaTack® Panel de Sika. Blanco marfil
SikaTack® Panel Adhesivo para pegado de paneles en fachadas ventiladas. Descripción del producto Es un adhesivo de poliuretano monocomponente tixotrópico de consistencia pastosa que cura con la exposición a la humedad atmosférica para formar un elastómero duradero. Es parte de un sistema para una económica fijación oculta en fachadas ventiladas. Con el sistema SikaTack® Panel, los paneles son fijados de forma oculta a la subestructura normal de la misma. Se fabrica de acuerdo con la norma de garantía de calidad ISO 9001 / 14001 y programa de seguridad responsable. Usos Es válido para juntas estructurales en fachadas ventiladas entre la sub-estructura vertical instalada y el panel de fachada, el cual estará sometido a tensiones dinámicas y estáticas. Substratos posibles son aluminio (incluidos componentes anodizados), madera, fibrocemento, cerámica y plásticos. Seguir las instrucciones y consejos del fabricante en aquellos plásticos sensibles a las tensiones internas (stress cracking). Producto disponible solo para su uso solo por parte de profesionales. Es necesario ensayar sobre los substratos actualizados y bajo las condiciones de uso para asegurar la adhesión y compatibilidad de los materiales.

**117497SIK** l Primer para fachadas ventiladas, negro, SikaTack® Panel Primer de Sika.1 lt
SikaTack® Panel Primer Primer para fachadas ventiladas. Descripción del producto: Es un Primer líquido negro curado por humedad, formulado específicamente para el tratamiento de la superficie de pegado antes de la aplicación de los adhesivos SikaTack® Panel. El SikaTack® Panel Primer es parte de un sistema para una fijación oculta y económica en fachadas ventiladas. Con el sistema SikaTack® Panel, los paneles de la fachada son fijados de forma oculta a la subestructura. SikaTack® Panel Primer se fabrica de acuerdo con el sistema de aseguramiento de la calidad ISO 9001/14001 y con arreglo a un programa de seguridad responsable. Usos: Diseñado para mejorar la adhesión en aplicaciónes de pegado de adhesivos en sustratos como el aluminio, madera, cerámicas, fibrocemento y piedra natural. SikaTack® Panel Primer también puede ser utilizado sobre otros sustratos tales como materiales porosos y algunos metales. Este producto está indicado únicamente para usuarios profesionales experimentados. Deben realizarse ensayos con los sustratos y condiciones originales para asegurar la adhesión y la compatibilidad del material.

**118771SIK** u Imprimación líquida, Sika® Aktivator-205 de Sika. 750 cm3
Sika® Aktivator-205 Agente de tratamiento previo para substratos no porosos. Descripción del producto: Es una solución alcohólica que contiene sustancias que activan las superficies antes del pegado o sellado con productos Sikaflex, Sika Aktivator-205 se fabrica de acuerdo con la ISO 9001 / 14001 norma de aseguramiento de la calidad y con arreglo a un programa de protección del medio ambiente. Usos: Adecuado para limpiar y activar los siguientes substratos no porosos: metales, plásticos, serigrafías cerámicas, superficies pintadas. Este producto está indicado únicamente para usuarios profesionales experimentados. Deben realizarse ensayos con los sustratos y condiciones originales para asegurar la adhesión y la compatibilidad del material.
