# Pegado de paneles opacos porosos sobre rastreles porosos en panelización interior mediante adhesivo elástico SikaTack Panel

- Propiedad del archivo: CONSTRUNARIO
- Formato: FIEBDC-3/2012
- Programa: Construnario Versión 3.51
- Fecha de los precios: 29/07/2024
- Divisa: EUR
- Código: sika-sau (10/09/2024)

**PUSIK481632b** m Pegado de paneles opacos porosos sobre rastreles porosos en panelización interior mediante adhesivo elástico SikaTack Panel
Pegado de paneles opacos no porosos sobre trastreles metálicos mediante adhesivo elástico SikaTack Panel o similar; el sistema consiste en un limpiador activador Sika Aktivator 205 que es 95% base solvente, que contiene promotores de adherencia, imprimación de base epoxi de color negro, SikaTack Panel Primer o similar, la cual mejora la adherencia del adhesivo al soporte, cinta doble cara de polietileno de 3 mm de esposor, tipo Cinta SikaTack Panel -3 o similar, adhesivo base poliuretano tipo SikaTack Panel-10 o similar, para panelización interior; pegado de costillas panel composite de aluminio; gran rango de adhesión sobre materiales porosos y no porosos; homologaciones con fabricantes de panel para interior tipo Finsa. Incluye por cada metro lineal los pretratamientos en ambos soportes. No incluye transporte, andamios, desperdicio ni transporte de desperdicios.

| Código | Ud | Descripción | Rendimiento | Precio | Importe |
|---|---|---|---|---|---|
| 481632SIK | u | Adhesivo elástico de poliuretano, 600 cm3, SikaTack® Panel 10 unipack, de Sika. Blanco marfil (material; 30/07/2024) | 0.070 | 11.45 | 0.80 |
| 91799SIK | u | Producto complementario, 33 m, Cinta SikaTack® Panel 3 de Sika. Blanco (material; 30/07/2024) | 0.030 | 17.15 | 0.51 |
| 117497SIK | l | Primer para fachadas ventiladas, negro, SikaTack® Panel Primer de Sika.1 lt. (material; 30/07/2024) | 0.010 | 73.2 | 0.73 |
| MOC001 | h | Oficial 1ª (mano de obra) | 0.050 | 20.91 | 1.05 |
| MOC002 | h | Peón especialista (mano de obra) | 0.100 | 17.03 | 1.70 |
|  |  | Costes directos |  |  | 4.79 |

## Recursos

**481632SIK** u Adhesivo elástico de poliuretano, 600 cm3, SikaTack® Panel 10 unipack, de Sika. Blanco marfil
SikaTack® Panel 10 Adhesivo monocomponente para el sistema SikaTack®-Panel de panelización interior. Descripción del sistema Sistema de pegado de paneles tanto en fachada ventilada como en panelización interior. Está formado por: . Adhesivo elástico SikaTack® Panel. . La imprimación SikaTack® Panel Primer, para reforzar la adherencia de la masilla adhesiva. . Cinta de doble cara SikaTack® Panel-3 Con el Sistema SikaTack® Panel los paneles de fachada se pueden fijar de una manera oculta a subestructuras preparadas para ello. Usos Fijación oculta mediante pegado de paneles para fachada ventilada, para: . Edificios residenciales y comerciales . Obras nuevas y rehabilitaciones . Obras de acabado interior

**117497SIK** l Primer para fachadas ventiladas, negro, SikaTack® Panel Primer de Sika.1 lt
SikaTack® Panel Primer Primer para fachadas ventiladas. Descripción del producto: Es un Primer líquido negro curado por humedad, formulado específicamente para el tratamiento de la superficie de pegado antes de la aplicación de los adhesivos SikaTack® Panel. El SikaTack® Panel Primer es parte de un sistema para una fijación oculta y económica en fachadas ventiladas. Con el sistema SikaTack® Panel, los paneles de la fachada son fijados de forma oculta a la subestructura. SikaTack® Panel Primer se fabrica de acuerdo con el sistema de aseguramiento de la calidad ISO 9001/14001 y con arreglo a un programa de seguridad responsable. Usos: Diseñado para mejorar la adhesión en aplicaciónes de pegado de adhesivos en sustratos como el aluminio, madera, cerámicas, fibrocemento y piedra natural. SikaTack® Panel Primer también puede ser utilizado sobre otros sustratos tales como materiales porosos y algunos metales. Este producto está indicado únicamente para usuarios profesionales experimentados. Deben realizarse ensayos con los sustratos y condiciones originales para asegurar la adhesión y la compatibilidad del material.
