# Pegado de madera en suelos mediante adhesivos elástico SikaBond 151

- Propiedad del archivo: CONSTRUNARIO
- Formato: FIEBDC-3/2012
- Programa: Construnario Versión 3.51
- Fecha de los precios: 29/07/2024
- Divisa: EUR
- Código: sika-sau (10/09/2024)

**PSIK583888** m Pegado de madera en suelos mediante adhesivos elástico SikaBond 151
Pegado de madera mediante adhesivo elástico continuo tipo SikaBond 151 o similar; Fácil de espatular; buena compatibilidad con barnices; transitable luego de 8 horas; con las siguientes certificaciones: en conformidad con LEED v4 EQc 2: material de bajas emisiones; clasificación de VOC: GEV-EMICODE EC 1PLUS; certificado de VOC de acuerdo con los requerimientos de aprobación de AgBB y DIBt, informe de ensayo No.Z-155.10-498; clase A+ de acuerdo con la regulación francesa de emisiones de VOC. No incluye transporte, desperdicio ni transporte de desperdicios.

| Código | Ud | Descripción | Rendimiento | Precio | Importe |
|---|---|---|---|---|---|
| 583888SIK | kg | Adhesivo elástico para pavimentos de madera, Sika Bond®-151 de Sika. Marrón (material; 30/07/2024) | 0.070 | 10.1 | 0.71 |
| MOC001 | h | Oficial 1ª (mano de obra) | 0.050 | 20.91 | 1.05 |
| MOC002 | h | Peón especialista (mano de obra) | 0.130 | 17.03 | 2.21 |
|  |  | Costes directos |  |  | 3.97 |

## Recursos

**583888SIK** kg Adhesivo elástico para pavimentos de madera, Sika Bond®-151 de Sika. Marrón
Sika Bond®-151 Adhesivo elástico de baja viscosidad, sin solventes, para el pegado de suelos de madera Descripción del producto: Es un adhesivo monocomponente para todo tipo de suelos de madera, compatible con los pavimentos más comunes. El adhesivo elástico es fácil de espatular y mantiene estables las marcas de la llana. Usos: Adhesivo continuo para los siguientes tipos de madera: . Madera de ingeniería . Parqué mosaico . Parqué laminado (<'= 55 x 220 mm, espesor >'= 10 mm) . Tablas macizas (10 x espesor > ancho) Tipos de soportes: . Hormigón . Morteros cementosos . Parqué . Contraenchapado . Madera pretensada (V100) . OSB
