# Pegado de madera en suelos mediante adhesivos elástico SikaBond 152

- Propiedad del archivo: CONSTRUNARIO
- Formato: FIEBDC-3/2012
- Programa: Construnario Versión 3.51
- Fecha de los precios: 29/07/2024
- Divisa: EUR
- Código: sika-sau (10/09/2024)

**PSIK542727** m Pegado de madera en suelos mediante adhesivos elástico SikaBond 152
Pegado de madera mediante adhesivo elástico por cordones tipo SikaBond 152 o similar; Fácil de espatular; buena compatibilidad con barnices; transitable luego de 8 horas; con las siguientes certificaciones: en conformidad con LEED v4 EQc 2: material de bajas emisiones; clasificación de VOC: GEV-EMICODE EC 1PLUS; certificado de VOC de acuerdo con los requerimientos de aprobación de AgBB y DIBt, informe de ensayo No.Z-155.10-498; clase A+ de acuerdo con la regulación francesa de emisiones de VOC. No incluye transporte, desperdicio ni transporte de desperdicios.

| Código | Ud | Descripción | Rendimiento | Precio | Importe |
|---|---|---|---|---|---|
| SIK_542727 | kg | Adhesivo elástico para pavimentos de madera, Sika Bond®-152 parquet brown C224 de Sika. Para aplicación con pistola o dispensador (material; 30/07/2024) | 0.070 | 12.35 | 0.86 |
| MOC001 | h | Oficial 1ª (mano de obra) | 0.050 | 20.91 | 1.05 |
| MOC002 | h | Peón especialista (mano de obra) | 0.130 | 17.03 | 2.21 |
|  |  | Costes directos |  |  | 4.12 |

## Recursos

**SIK_542727** kg Adhesivo elástico para pavimentos de madera
Sika Bond®-152 Adhesivo elástico para pavimentos de madera, para aplicación con pistola o dispensador Descripción del producto: SikaBond®-152 es un adhesivo monocomponente para todos los tipos de suelo de madera, es adecuado para los soportes más comunes de pavimentos. El adhesivo elástico es fácil de aplicar usando dispensadores SikaBond® o pistolas de aplicación y las marcas de la llana son estables. Usos: Unión de diferentes tipos de suelos de madera: . Madera de ingeniería. . Parqué mosaico . Parqué laminado (<'= 55 x 220 mm, espesor >'= 10 mm) . Tablas macizas (10 x espesor > ancho) Pegado sobre diferentes soportes: . Hormigón . Mortero
