# Sellado de juntas de dilatación o conexión de ancho 2 cm en pavimentos con Sikaflex® 406 KC

- Propiedad del archivo: CONSTRUNARIO
- Formato: FIEBDC-3/2012
- Programa: Construnario Versión 3.51
- Fecha de los precios: 30/07/2024
- Divisa: EUR
- Código: sika-sau (10/09/2024)

**PUSIK616446c** m Sellado de juntas de dilatación o conexión de ancho 2 cm en pavimentos con Sikaflex® 406 KC (29/07/2024)
Sellado de juntas de dilatación en pavimentos de 2,0 cm de ancho con sellador elástico monocomponente de base poliuretano acelerado con un booster tipo Sikaflex® 406 KC o similar, con capacidad de movimiento de ± 25 %); con muy buena resistencia mecánica; buena resistencia química y a la intemperie; que absorbe vibraciones e impacto. muy bajas emisiones y es muy apto para ser colocado en pavimentos de diferentes tipos de asfalto, acero, hormigón, ladrillo, etc.. Con declaración de prestaciones y marcado CE bajo la norma EN 15651-2 parte 2: especificaciones para selladores de juntas de aplicación en frío; con declaración de prestaciones y marcado CE bajo la norma EN 15651-4 "selladores aptos para tráfico peatonal; que cumple con los siguientes certificados: DIN EN 15651-4:2012-09, Sikaflex®-406 KC, SKZ, Test report No. 131282/18-ll; DIN EN 14188-2:2005-03,Sikaflex®-406 KC, SKZ, Test report No. 131282/18-I . Se recomienda colocar fondo de junta de célula cerrada y polietileno a la profundidad necesaria para respetar una relación entre ancho profundidad de aproximadamente 1:1; imprimar el soporte con imprimación de base epoxi Sika® Primer 3N o similar, para posterior colocación del producto para sellar la junta. No incluye transporte, andamios y eliminación de materiales en vertedero.

| Código | Ud | Descripción | Rendimiento | Precio | Importe |
|---|---|---|---|---|---|
| 616446SIK | l | Sellador de poliuretano autonivelante de altas prestaciones con acelerador booster, Sikaflex 406 KC de Sika. Gris hormigón (material) | 0.300 | 15.35 | 4.61 |
| 619221SIK | l | Sellador de poliuretano autonivelante de altas prestaciones con acelerador booster, Sikaflex 406 KC de Sika. Blanco (material) | 0.030 | 17.66 | 0.53 |
| 121082SIK | m | Perfiles de espuma de polietileno para relleno de juntas 25 mm, Fondo de junta Sika®,gris (material) | 1.000 | 0.86 | 0.86 |
| 122239SIK | l | Imprimación líquida para tratamiento previo a la aplicación de masillas, Sika® Primer-3 N d Sika. 1 lt. (material) | 0.010 | 70.07 | 0.70 |
| MOC001 | h | Oficial 1ª (mano de obra; 29/07/2024) | 0.200 | 20.91 | 4.18 |
| MOC002 | h | Peón especialista (mano de obra; 29/07/2024) | 0.130 | 17.03 | 2.21 |
|  |  | Costes directos |  |  | 13.09 |

## Recursos

**616446SIK** l Sellador de poliuretano autonivelante de altas prestaciones con acelerador booster
Sikaflex®-406 KC Sellador de poliuretano auto-nivelante de altas prestaciones con acelerador booster. Descripción del producto Es un sellador de juntas elásticas para pavimentos monocomponente, autonivelante, acelerado y de alta resistencia mecánica y química. El curado rápido y homogéneo en todo el sellador se logra mediante la adición del Sikaflex®-406 KC Booster. Está especialmente diseñado para el sellado elástico de juntas entre rieles, superficies adyacentes y para estar en contacto con productos de la gama Icosit KC. Usos Solo puede ser utilizado por profesionales experimentados. . Juntas de conexión entre acero, algunos tipos de asfalto, hormigón, granito, superestructuras en vías de raíles, carreteras y pavimentos. . Juntas de movimiento en pavimentos de aeropuertos y vías, zonas peatonales y de tráfico, y otras situaciones en las que se requiere una exposición temprana al tráfico.

**619221SIK** l Sellador de poliuretano autonivelante de altas prestaciones con acelerador booster, Sikaflex 406 KC de Sika. Blanco
Sikaflex®-406 KC Sellador de poliuretano auto-nivelante de altas prestaciones con acelerador booster. Descripción del producto Es un sellador de juntas elásticas para pavimentos monocomponente, autonivelante, acelerado y de alta resistencia mecánica y química. El curado rápido y homogéneo en todo el sellador se logra mediante la adición del Sikaflex®-406 KC Booster. Está especialmente diseñado para el sellado elástico de juntas entre rieles, superficies adyacentes y para estar en contacto con productos de la gama Icosit KC. Usos Solo puede ser utilizado por profesionales experimentados. . Juntas de conexión entre acero, algunos tipos de asfalto, hormigón, granito, superestructuras en vías de raíles, carreteras y pavimentos. . Juntas de movimiento en pavimentos de aeropuertos y vías, zonas peatonales y de tráfico, y otras situaciones en las que se requiere una exposición temprana al tráfico.

**121082SIK** m Perfiles de espuma de polietileno para relleno de juntas 25 mm, Fondo de junta Sika®,gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.

**122239SIK** l Imprimación líquida para tratamiento previo a la aplicación de masillas, Sika® Primer-3 N d Sika. 1 lt
Imprimaciónes para masillas Líquidos de tratamiento previo para la aplicación de masillas Descripción de producto Imprimaciónes para masillas son líquidos de baja viscosidad que se utilizan como tratamiento previo a la aplicación de las masillas elásticas de la gama Sikaflex y los adhesivos de la gama SikaBond para reforzar su adherencia al soporte. Usos La principal función de las imprimaciones es la de reforzar la adherencia entre las masillas anteriormente citadas y los diferentes soportes que podamos tener: hormigón, madera, ladrillo, vidrio, prefabricados, PVC, etc. Están especialmente indicados en sellados o pegados donde la masilla vaya a estar en contacto permanente con el agua.
