# Sellado de juntas de dilatación o conexión de ancho 1,5 cm en fachada con Sikaflex® Construction+

- Propiedad del archivo: CONSTRUNARIO
- Formato: FIEBDC-3/2012
- Programa: Construnario Versión 3.51
- Fecha de los precios: 29/07/2024
- Divisa: EUR
- Código: sika-sau (10/09/2024)

**PUSIK438640g** m Sellado de juntas de dilatación o conexión de ancho 1,5 cm en fachada con Sikaflex® Construction+
Sellado de juntas de dilatación o conexión en fachada de hormigón, SATE o fábrica de ladrillos o bloques; de 1,5 cm de ancho con sellador elástico monocomponente de base poliuretano tipo Sikaflex Construction+ o similar, con muy buena resistencia a la intemperie, sin disolventes ni olor, con capacidad de movimiento de ± 35 (ASTM C 719), curado sin producir burbujas, excelente trabajabilidad, excelente trabajabilidad y fácil de alisar, adecuado para condiciones climáticas tropicales y cálidas. Cumple con, EMICODE EC 1PLUS, "muy bajas emisiones"; EN 15651 EXT-INT CC 25 HM, provisto de declaración de prestaciones y marcado CE; ISO 11600 F 25 HM; ASTM C920 clase 35. Se recomienda colocar fondo de junta de célula cerrada y polietileno a la profundidad necesaria para respetar una relación entre ancho profundidad de aproximadamente 2:1; imprimar el soporte con imprimación de base epoxi SIka Primer 3N o similar, para posterior colocación del producto para sellar la junta. No incluye transporte y eliminación de materiales en vertedero.

| Código | Ud | Descripción | Rendimiento | Precio | Importe |
|---|---|---|---|---|---|
| 438640SIK | u | Masilla elástica de poliuretano, monocomp., de bajo módulo p/sellado de juntas, Sikaflex Construction+ de Sika. 600 cm3, gris (material; 30/07/2024) | 0.250 | 10.9 | 2.73 |
| 121081SIK | m | Perfiles de espuma de polietileno para relleno de juntas 20 mm, Fondo de junta Sika®,gris (material; 30/07/2024) | 1.000 | 0.56 | 0.56 |
| 122239SIK | l | Imprimación líquida para tratamiento previo a la aplicación de masillas, Sika® Primer-3 N d Sika. 1 lt. (material; 30/07/2024) | 0.010 | 70.07 | 0.70 |
| MOC001 | h | Oficial 1ª (mano de obra) | 0.180 | 20.91 | 3.76 |
| MOC002 | h | Peón especialista (mano de obra) | 0.110 | 17.03 | 1.87 |
|  |  | Costes directos |  |  | 9.62 |

## Recursos

**438640SIK** u Masilla elástica de poliuretano
Sikaflex® Construction + Masilla de poliuretano monocomponente para el sellado de juntas de construcción Descripción del producto Sikaflex® Construction es una masilla de sellado monocomponente, a base de poliuretano para la aplicación en interiores y exteriores, que cura con la humedad ambiental. Usos El Sikaflex® -Construction es adecuado para el sellado de juntas en elementos de construcción tales como petos de balcones y juntas de unión (alrededor de ventanas y puertas, fachadas, revestimientos metálicos, elementos de hormigón) así como para juntas en madera y estructuras metálicas.

**121081SIK** m Perfiles de espuma de polietileno para relleno de juntas 20 mm, Fondo de junta Sika®,gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.

**122239SIK** l Imprimación líquida para tratamiento previo a la aplicación de masillas, Sika® Primer-3 N d Sika. 1 lt
Imprimaciónes para masillas Líquidos de tratamiento previo para la aplicación de masillas Descripción de producto Imprimaciónes para masillas son líquidos de baja viscosidad que se utilizan como tratamiento previo a la aplicación de las masillas elásticas de la gama Sikaflex y los adhesivos de la gama SikaBond para reforzar su adherencia al soporte. Usos La principal función de las imprimaciones es la de reforzar la adherencia entre las masillas anteriormente citadas y los diferentes soportes que podamos tener: hormigón, madera, ladrillo, vidrio, prefabricados, PVC, etc. Están especialmente indicados en sellados o pegados donde la masilla vaya a estar en contacto permanente con el agua.
