# Sellado de juntas entre vidrio y marco de ventana de ancho 2,0 cm en fachada con SikaSeal-174

- Propiedad del archivo: CONSTRUNARIO
- Formato: FIEBDC-3/2012
- Programa: Construnario Versión 3.51
- Fecha de los precios: 29/07/2024
- Divisa: EUR
- Código: sika-sau (10/09/2024)

**PUSIK771738c** m Sellado de juntas entre vidrio y marco de ventana de ancho 2,0 cm en fachada con SikaSeal-174
Sellado de juntas entre vidrio y marco de ventana de 2,0 cm de ancho con sellador elástico monocomponenete de base silicona tipo SikaSeal-174 o similar, de alto rendimiento, con buena adhesión a diferentes materiales de construcción incluyendo vidrio, varios metales y plásticos; tiene buena resistencia a los rayos UV, hongos y moho; capacidad de movimiento ±25 %; para uso interno y externo. Clasificación de emisiones de VOC GEV-EMICODE EC 1PLUS; marcado CE, y Declaración de Prestaciones de acuerdo con la normativa EN 15651-1 Sellador para juntas no estructurales - elementos de fachadas. Marcado CE, y Declaración de Prestaciones de acuerdo con la normativa EN 15651-2 Sellador para juntas no estructurales - selladores de acristalamiento. Marcado CE, y Declaración de Prestaciones de acuerdo con la normativa EN 15651-3 Sellador para juntas no estructurales - Selladores sanitarios. Se recomienda una limpieza de las superficies y posterior activación, de base solvente y grupos reactivos en su interior, Sika Aktivator 205 o similar, para posterior colocación del producto para sellar. No incluye transporte, andamios, eliminación de materiales en vertedero, ni desperdicio.

| Código | Ud | Descripción | Rendimiento | Precio | Importe |
|---|---|---|---|---|---|
| SIK_771738 | kg | Sellador de silicona de curado neutro para marcos de puertas y ventanas, SikaSeal-174 de Sika. Gris (material; 30/07/2024) | 0.670 | 4.1 | 2.75 |
| 118771SIK | u | Imprimación líquida, Sika® Aktivator-205 de Sika. 750 cm3 (material; 30/07/2024) | 0.010 | 23.3 | 0.23 |
| MOC001 | h | Oficial 1ª (mano de obra) | 0.180 | 20.91 | 3.76 |
| MOC002 | h | Peón especialista (mano de obra) | 0.110 | 17.03 | 1.87 |
|  |  | Costes directos |  |  | 8.61 |

## Recursos

**SIK_771738** kg Sellador de silicona de curado neutro para marcos de puertas y ventanas, SikaSeal-174 de Sika. Gris
SikaSeal®-174 es un sellador alcoxi de curado neutro. Se utiliza para sellar perímetros de puertas y ventanas, así como instalaciones sanitarias.

**118771SIK** u Imprimación líquida, Sika® Aktivator-205 de Sika. 750 cm3
Sika® Aktivator-205 Agente de tratamiento previo para substratos no porosos. Descripción del producto: Es una solución alcohólica que contiene sustancias que activan las superficies antes del pegado o sellado con productos Sikaflex, Sika Aktivator-205 se fabrica de acuerdo con la ISO 9001 / 14001 norma de aseguramiento de la calidad y con arreglo a un programa de protección del medio ambiente. Usos: Adecuado para limpiar y activar los siguientes substratos no porosos: metales, plásticos, serigrafías cerámicas, superficies pintadas. Este producto está indicado únicamente para usuarios profesionales experimentados. Deben realizarse ensayos con los sustratos y condiciones originales para asegurar la adhesión y la compatibilidad del material.
