# Sellado de juntas entre prefabricados ancho 0,5 cm con SikaSeal 106 Construction

- Propiedad del archivo: CONSTRUNARIO
- Formato: FIEBDC-3/2012
- Programa: Construnario Versión 3.51
- Fecha de los precios: 29/07/2024
- Divisa: EUR
- Código: sika-sau (10/09/2024)

**PUSIK767452** m Sellado de juntas entre prefabricados ancho 0,5 cm con SikaSeal 106 Construction
Sellado de juntas entre elementos prefabricados 0,5cm de ancho con sellador elástico monocomponente de tecnología híbrida tipo SikaSeal® -106 Construction o similar, tiene buena adherencia a la mayoría de los materiales de construcción. Proporciona un sellado impermeable que no amarillea y es pintable con capacidad de movimiento ±12,5 %, tanto para uso interior como exterior; certificaciones: Clasificación de emisiones de VOC GEV EC 1PLUS ; Marcado CE y DoP bajo la norma EN 15651-1 – Sellador para juntas no estructurales, en elementos de fachada. Se recomienda colocar fondo de junta de célula cerrada y polietileno a la profundidad necesaria para respetar una relación entre ancho profundidad de aproximadamente 2:1; imprimar el soporte con imprimación de base epoxi Sika Primer 3N o similar, para posterior colocación del producto para sellar la junta. No incluye transporte, andamios y eliminación de materiales en vertedero.

| Código | Ud | Descripción | Rendimiento | Precio | Importe |
|---|---|---|---|---|---|
| SIK_767452 | kg | Sellador acrílico para juntas de conexion y movimiento, SikaSeal-176 de Sika. Blanco (material; 30/07/2024) | 0.040 | 4.64 | 0.19 |
| 121078SIK | m | Perfiles de espuma de polietileno para relleno de juntas 6 mm, Fondo de junta Sika®, gris (material; 30/07/2024) | 1.000 | 0.37 | 0.37 |
| MOC001 | h | Oficial 1ª (mano de obra) | 0.180 | 20.91 | 3.76 |
| MOC002 | h | Peón especialista (mano de obra) | 0.110 | 17.03 | 1.87 |
|  |  | Costes directos |  |  | 6.19 |

## Recursos

**SIK_767452** kg Sellador acrílico para juntas de conexion y movimiento, SikaSeal-176 de Sika. Blanco
SikaSeal®-176 es un sellador acrílico base agua. Es usado para el sellado de juntas con movimiento moderado y para el relleno de grietas en mamposteria. Se puede pintar con la mayoría de pinturas al agua Muy buena resistencia a la exposición a los rayos UV Buena adherencia a muchos materiales de construcción

**121078SIK** m Perfiles de espuma de polietileno para relleno de juntas 6 mm, Fondo de junta Sika®, gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.
