# Sellado de juntas entre prefabricados ancho 2,0 cm con SikaSeal 106 Construction

- Propiedad del archivo: CONSTRUNARIO
- Formato: FIEBDC-3/2012
- Programa: Construnario Versión 3.51
- Fecha de los precios: 29/07/2024
- Divisa: EUR
- Código: sika-sau (10/09/2024)

**PUSIK767452c** m Sellado de juntas entre prefabricados ancho 2,0 cm con SikaSeal 106 Construction
Sellado de juntas entre elementos prefabricados 2,0 cm de ancho con sellador elástico monocomponente de tecnología híbrida tipo SikaSeal® -106 Construction o similar, tiene buena adherencia a la mayoría de los materiales de construcción. Proporciona un sellado impermeable que no amarillea y es pintable con capacidad de movimiento ±12,5 %, tanto para uso interior como exterior; certificaciones: Clasificación de emisiones de VOC GEV EC 1PLUS ; Marcado CE y DoP bajo la norma EN 15651-1 – Sellador para juntas no estructurales, en elementos de fachada. Se recomienda colocar fondo de junta de célula cerrada y polietileno a la profundidad necesaria para respetar una relación entre ancho profundidad de aproximadamente 2:1; imprimar el soporte con imprimación de base epoxi Sika Primer 3N o similar, para posterior colocación del producto para sellar la junta. No incluye transporte, andamios y eliminación de materiales en vertedero.

| Código | Ud | Descripción | Rendimiento | Precio | Importe |
|---|---|---|---|---|---|
| SIK_767452 | kg | Sellador acrílico para juntas de conexion y movimiento, SikaSeal-176 de Sika. Blanco (material; 30/07/2024) | 0.330 | 4.64 | 1.53 |
| 121082SIK | m | Perfiles de espuma de polietileno para relleno de juntas 25 mm, Fondo de junta Sika®,gris (material; 30/07/2024) | 1.000 | 0.86 | 0.86 |
| MOC001 | h | Oficial 1ª (mano de obra) | 0.180 | 20.91 | 3.76 |
| MOC002 | h | Peón especialista (mano de obra) | 0.110 | 17.03 | 1.87 |
|  |  | Costes directos |  |  | 8.02 |

## Recursos

**SIK_767452** kg Sellador acrílico para juntas de conexion y movimiento, SikaSeal-176 de Sika. Blanco
SikaSeal®-176 es un sellador acrílico base agua. Es usado para el sellado de juntas con movimiento moderado y para el relleno de grietas en mamposteria. Se puede pintar con la mayoría de pinturas al agua Muy buena resistencia a la exposición a los rayos UV Buena adherencia a muchos materiales de construcción

**121082SIK** m Perfiles de espuma de polietileno para relleno de juntas 25 mm, Fondo de junta Sika®,gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.
