# Sellado de juntas en piscinas de acabado hormigón o gresite de ancho 1,0 cm con Sikasil Pool

- Propiedad del archivo: CONSTRUNARIO
- Formato: FIEBDC-3/2012
- Programa: Construnario Versión 3.51
- Fecha de los precios: 29/07/2024
- Divisa: EUR
- Código: sika-sau (10/09/2024)

**PUSIK162600** m Sellado de juntas en piscinas de acabado hormigón o gresite de ancho 1,0 cm con Sikasil Pool
Sellado de juntas en piscinas o zonas en contacto permanente con agua tales como duchas en zonas deportivas, entre azulejos, piezas ceramicas, hormigon, de ancho 1,0 cm con un sellador monocomponente, de base silicona tipo Sikasil® Pool o similar, con alta resistencia al cloro (como se requiere en las piscinas debido al uso de desinfectantes), alta resistencia al crecimiento de hongos, envejecimiento y rayos ultravioleta. Se recomienda colocar fondo de junta de célula cerrada y polietileno a la profundidad necesaria para respetar el ancho de 1,0 cm y profundidad de 0,8 cm; imprimar el soporte con imprimación de base epoxi Sika Primer 3N o similar, para posterior colocación del producto para sellar la junta. No incluye transporte, desperdicio y eliminación de materiales en vertedero.

| Código | Ud | Descripción | Rendimiento | Precio | Importe |
|---|---|---|---|---|---|
| 162600SIK | u | Silicona neutra p/sellados en piscinas y en zonas en contacto permanente c/agua, 300 ml, Sikasil Pool de Sika, Translúcido (material; 30/07/2024) | 0.290 | 13.68 | 3.97 |
| 122239SIK | l | Imprimación líquida para tratamiento previo a la aplicación de masillas, Sika® Primer-3 N d Sika. 1 lt. (material; 30/07/2024) | 0.010 | 70.07 | 0.70 |
| 121080SIK | m | Perfiles de espuma de polietileno para relleno de juntas 15 mm, Fondo de junta Sika®, gris (material; 30/07/2024) | 1.000 | 0.42 | 0.42 |
| MOC001 | h | Oficial 1ª (mano de obra) | 0.180 | 20.91 | 3.76 |
| MOC002 | h | Peón especialista (mano de obra) | 0.110 | 17.03 | 1.87 |
|  |  | Costes directos |  |  | 10.72 |

## Recursos

**162600SIK** u Silicona neutra p/sellados en piscinas y en zonas en contacto permanente c/agua
Sikasil®-Pool Silicona neutra para sellados en piscinas y en zonas en contacto permanente con agua. Descripción del producto Sikasil®-Pool es una silicona neutra, monocomponente, para sellados en piscinas y zonas en contacto permanente con agua. Usos Sikasil®-Pool es adecuado para juntas en piscinas, áreas en contacto permanente con agua tales como duchas en zonas deportivas, entre azulejos, piezas cerámicas, hormigón, vidrio, metales y otros soportes habituales utilizados en construcción.

**122239SIK** l Imprimación líquida para tratamiento previo a la aplicación de masillas, Sika® Primer-3 N d Sika. 1 lt
Imprimaciónes para masillas Líquidos de tratamiento previo para la aplicación de masillas Descripción de producto Imprimaciónes para masillas son líquidos de baja viscosidad que se utilizan como tratamiento previo a la aplicación de las masillas elásticas de la gama Sikaflex y los adhesivos de la gama SikaBond para reforzar su adherencia al soporte. Usos La principal función de las imprimaciones es la de reforzar la adherencia entre las masillas anteriormente citadas y los diferentes soportes que podamos tener: hormigón, madera, ladrillo, vidrio, prefabricados, PVC, etc. Están especialmente indicados en sellados o pegados donde la masilla vaya a estar en contacto permanente con el agua.

**121080SIK** m Perfiles de espuma de polietileno para relleno de juntas 15 mm, Fondo de junta Sika®, gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.
