# Sellado de juntas de conexión o dilatación con certificaciones al fuego de ancho 1,0 cm con Sikasil 670 Fire

- Propiedad del archivo: CONSTRUNARIO
- Formato: FIEBDC-3/2012
- Programa: Construnario Versión 3.51
- Fecha de los precios: 29/07/2024
- Divisa: EUR
- Código: sika-sau (10/09/2024)

**PUSIK582754** m Sellado de juntas de conexión o dilatación con certificaciones al fuego de ancho 1,0 cm con Sikasil 670 Fire
Sellado de juntas de conexión o dilatación de 1,0 cm de ancho con sellador monocomponente de base silicona tipo Sikasil 670 Fire o similar, es un sellador elástico monocomponente de bajo módulo que cura con la humedad y con clasificación al fuego adecuado para el sellado de juntas de conexión y de movimiento. Hasta 4 horas de resistencia al fuego según EN 1366-4; excelente resistencia al envejecimiento y a la intemperie; capacidad de movimiento del ±35% (ASTM C 719); Cumple con la EN 15651-1 F EXT-INT CC 25 LM; cumple con la EN 15651-4 PW INT; Cumple con la ISO 11600 F 25 LM & G 25 LM; cumple con la ASTM C920, clase 35; informe de asesoramiento EN 1366-4; informe de asesoramiento ETAG 026 ; informe de asesoramiento EN 13501-2; informe de ensayo EN 140-3; informe de ensayo 13501-1 clase B-s2-d0. Se recomienda colocar fondo de junta de célula cerrada y polietileno para garantizar la profundidad necesaria para respetar lel espesor de sellador de 1,0 cm; para posterior colocación del producto para sellar la junta. No incluye transporte, desperdicio ni eliminación de materiales en vertedero.

| Código | Ud | Descripción | Rendimiento | Precio | Importe |
|---|---|---|---|---|---|
| 582754SIK | u | Silicona para el sistema resistente al fuego, 300 ml, Sikasil®-670 Fire de Sika. Gris (material; 30/07/2024) | 0.330 | 18.1 | 5.97 |
| 121080SIK | m | Perfiles de espuma de polietileno para relleno de juntas 15 mm, Fondo de junta Sika®, gris (material; 30/07/2024) | 1.000 | 0.42 | 0.42 |
| MOC001 | h | Oficial 1ª (mano de obra) | 0.200 | 20.91 | 4.18 |
| MOC002 | h | Peón especialista (mano de obra) | 0.130 | 17.03 | 2.21 |
|  |  | Costes directos |  |  | 12.78 |

## Recursos

**582754SIK** u Silicona para el sistema resistente al fuego, 300 ml, Sikasil®-670 Fire de Sika. Gris
Sikasil®-670 Fire Sellador monocomponente con clasificación al fuego. Descripción del producto Sikasil®-670 Fire es un sellador elástico monocomponente de bajo módulo que cura con la humedad y con clasificación al fuego adecuado para el sellado de juntas de conexión y de movimiento.

**121080SIK** m Perfiles de espuma de polietileno para relleno de juntas 15 mm, Fondo de junta Sika®, gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.
