# Sellado de juntas de conexión con certificaciones al fuego de ancho 2,5 cm con Sikacryl 620 Fire

- Propiedad del archivo: CONSTRUNARIO
- Formato: FIEBDC-3/2012
- Programa: Construnario Versión 3.51
- Fecha de los precios: 29/07/2024
- Divisa: EUR
- Código: sika-sau (10/09/2024)

**PUSIK483466c** m Sellado de juntas de conexión con certificaciones al fuego de ancho 2,5 cm con Sikacryl 620 Fire
Sellado de juntas de conexión o dilatación de 2,5 cm de ancho con sellador monocomponente en base agua tipo Sikacryl 620 Fire o similar, es un sellador intumescente acrílico con clasificación para fuego. Hasta 5 horas de resistencia al fuego según la EN 1366-4; hasta 2 horas de resistencia al fuego según la EN 1366-3; cumple con la EN 15651-1 F INT; cumple con la ISO 11600 12.5 P; informe de asesoramiento EN 1366-3; informe de asesoramiento EN 1366-4; informe de asesoramiento ETAG 026; informe de asesoramiento EN 13501-2; informe de ensayo EN 140-3; informe de ensayo 13501-1 clase B-s1-d0. Se recomienda colocar fondo de junta de célula cerrada y polietileno para garantizar la profundidad necesaria para respetar lel espesor de sellador de 1,0 cm; para posterior colocación del producto para sellar la junta. No incluye transporte, desperdicio ni eliminación de materiales en vertedero.

| Código | Ud | Descripción | Rendimiento | Precio | Importe |
|---|---|---|---|---|---|
| 483466SIK | u | Masilla acrílica para el sistema resistente al fuego, 300 ml, Sikacryl®-620 Fire de Sika. gris (material; 30/07/2024) | 1.000 | 5.72 | 5.72 |
| 121083SIK | m | Perfiles de espuma de polietileno para relleno de juntas 30 mm, Fondo de junta Sika®, gris (material; 30/07/2024) | 1.000 | 1.14 | 1.14 |
| MOC001 | h | Oficial 1ª (mano de obra) | 0.200 | 20.91 | 4.18 |
| MOC002 | h | Peón especialista (mano de obra) | 0.130 | 17.03 | 2.21 |
|  |  | Costes directos |  |  | 13.25 |

## Recursos

**483466SIK** u Masilla acrílica para el sistema resistente al fuego, 300 ml, Sikacryl®-620 Fire de Sika. gris
Sikacryl®-620 Fire Sellador monocomponente con clasificación al fuego para juntas lineales y penetraciones. Descripción del producto: Sikacryl®-620 Fire es un sellador intumescente monocomponente en base a agua con clasificación para fuego adecuado para el sellado de juntas de conexión así como de tubos de cables y de penetraciones en soportes porosos y no porosos. Usos: - Hasta 5 horas de resistencia al fuego según la EN 1366-4. - Hasta 2 horas de resistencia al fuego según la EN 1366-3. - fácil alisado y muy buena trabajabilidad. - buena adherencia a un amplio rango de sustratos. - Base agua. - Pintable.

**121083SIK** m Perfiles de espuma de polietileno para relleno de juntas 30 mm, Fondo de junta Sika®, gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.
