# Sellado de juntas en áreas húmedas de ancho 2,0 cm con SikaSeal-174

- Propiedad del archivo: CONSTRUNARIO
- Formato: FIEBDC-3/2012
- Programa: Construnario Versión 3.51
- Fecha de los precios: 29/07/2024
- Divisa: EUR
- Código: sika-sau (10/09/2024)

**PUSIK771738f** m Sellado de juntas en áreas húmedas de ancho 2,0 cm con SikaSeal-174
Sellado de juntas en áreas húmedas de 2,0 cm de ancho con sellador monocomponente de base silicona tipo SikaSeal-174 o similar, de alto rendimiento, flexible y multiuso. Se mantiene flexible después del curado y tiene buena resistencia a los rayos UV, hongos y moho. Capacidad de movimiento ±25 %. Uso interno y externo. Clasificación de emisiones de VOC GEV-EMICODE EC 1PLUS ; posee Marcado CE, y Declaración de Prestaciones de acuerdo con la normativa EN 15651-1 Sellador para juntas no estructurales - elementos de fachadas; Marcado CE, y Declaración de Prestaciones de acuerdo con la normativa EN 15651-2 Sellador para juntas no estructurales - selladores de acristalamiento; Marcado CE, y Declaración de Prestaciones de acuerdo con la normativa EN 15651-3 Sellador para juntas no estructurales - Selladores sanitarios. Se recomienda limpiar la superficie antes de la colocación del producto. No incluye transporte, desperdicio ni eliminación de materiales en vertedero.

| Código | Ud | Descripción | Rendimiento | Precio | Importe |
|---|---|---|---|---|---|
| SIK_771738 | kg | Sellador de silicona de curado neutro para marcos de puertas y ventanas, SikaSeal-174 de Sika. Gris (material; 30/07/2024) | 0.670 | 4.1 | 2.75 |
| MOC002 | h | Peón especialista (mano de obra) | 0.110 | 17.03 | 1.87 |
|  |  | Costes directos |  |  | 4.62 |

## Recursos

**SIK_771738** kg Sellador de silicona de curado neutro para marcos de puertas y ventanas, SikaSeal-174 de Sika. Gris
SikaSeal®-174 es un sellador alcoxi de curado neutro. Se utiliza para sellar perímetros de puertas y ventanas, así como instalaciones sanitarias.
