# Sellado de juntas en áreas sanitarias de ancho 0,6 cm con SikaSeal-175

- Propiedad del archivo: CONSTRUNARIO
- Formato: FIEBDC-3/2012
- Programa: Construnario Versión 3.51
- Fecha de los precios: 29/07/2024
- Divisa: EUR
- Código: sika-sau (10/09/2024)

**PUSIK771738g** m Sellado de juntas en áreas sanitarias de ancho 0,6 cm con SikaSeal-175
Sellado de juntas en áreas sanitarias de 0,6 cm de ancho con sellador monocomponente de base silicona ácida tipo SikaSeal-175 o similar, adecuada para aplicaciones en interior y exterior. es adecuado para sellado de sanitarios y zonas donde se requieran resistencias a la formacion de moho a largo plazo; excelente comportamiento a los UV y a la intemperie; cumple con la normativa EN 15851-1 F EXT -INT CC y EN 15851-3 S. Se recomienda limpiar la superficie antes de la colocación del producto. No incluye transporte, desperdicio ni eliminación de materiales en vertedero.

| Código | Ud | Descripción | Rendimiento | Precio | Importe |
|---|---|---|---|---|---|
| SIK_774579 | kg | Sellador de silicona de curado neutro para aplicaciones sanitarias, SikaSeal-175 de Sika. Transparente (material; 30/07/2024) | 0.130 | 7.67 | 1.00 |
| MOC002 | h | Peón especialista (mano de obra) | 0.110 | 17.03 | 1.87 |
|  |  | Costes directos |  |  | 2.87 |

## Recursos

**SIK_774579** kg Sellador de silicona de curado neutro para aplicaciones sanitarias, SikaSeal-175 de Sika. Transparente
SikaSeal®-175 es un sellador de silicona alcoxy de curado neutro. Es usado para aplicaciones que requieren gran resistencia a crecimiento de moho Muy buena resistencia a la formación de moho Muy buena adherencia sin imprimación a muchos materiales de construcción No corrosivo para el sustrato
